# Dachdeckerarbeiten
Angebotsaufforderung (GAEB 90, DA83)
DV-Nummer: 20240524
Währung: EUR
Auftraggeber: COVIVIO, Immobilien GmbH, Cornelius- Friedrichs- Straße 19,

## Dachdeckerarbeiten
Datum: 19.11.25

*Hinweis*
Bundesland: Berlin
Bezirk: 13585 Berlin, Spandau
Straße: Kurstraße 23/ Lynarstraße 39

Bei dem Gebäude Kurstraße 23/ Lynarstraße 39 handelt es
sich um einen Berliner Altbau. Das Gebäude besteht aus
einem Kellergeschoss, einem Erdgeschoss, vier
Obergeschossen und einem nicht ausgebauten flachen
Dachgeschoss. Das aus 2 Vorderhäusern bestehende
Eckgebäude besitzt 2 Treppenaufgängen, je
einer zu jeder Straßeseite.
Im EG - 4. Obergeschoss befinden sich Wohnungen, die
bewohnt sind.
Der Innenhof ist über 2 nicht befahrbare Durchgänge
erschlossen.

Zur Verbesserung der Wohnqualität sollen die Fenster
des Gebäudes ausgetauscht, die Fassaden mit einem WDVS
gedämmt und die hofseitige Rettungswegesituation über
vorgesetzte Laubengänge mit Treppentürmen
sichergestellt werden. Um die erforderlichen
Fenstergrößen hinsichtlich Rettungswege und
Verglasungsfläche sicher zu stellen, wird der Putz an
den Außenlaibungen / Stürzen entfernt und durch neuen
Oberputz des WDVS ersetzt. Die Dämmung erfolgt hier an
den Innenlaibungen / Stürzen.
Weiterhin werden die Dachflächen mit einer
Sanierungsbahn überarbeitet.

Geschoßhöhen:
KG: ca. 2,38 m
EG: ca. 3,69 m
1.OG: ca. 3,54 m
2.OG: ca. 3,44 m
3.OG: ca. 3,35 m
4.OG: ca. 3,00 m
DG: ca. 1 m

Ablauf Gewerke
Fensterbauer:  17.11.2025 bis 24.04.2026
BE/Gerüst/WDVS:  05.01.2026 bis 24.07.2026
Schlosser:  17.11.2025 bis 18.07.2026
Dachdecker:  02.03.2026 bis 10.04.2026
Außenanlagen:  27.07.2026 bis 18.09.2026

*Hinweis*
A) ALLGEMEINE VORBEMERKUNGEN
================================

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=============================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON
ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss §7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961 §
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

.

*Hinweis*
Besondere Technische Vorschriften - Dachdecker-
Dachabdichtungsarbeiten, Flachdach -

1. Für Angebot und Ausführung sind besonders zu
beachten:

01 DIN 18338 Dachdeckungs- und
Dachabdichtungsarbeiten

02  Flachdachrichtlinien, jeweils gültige
Ausgabe,  Herausgeber "Zentralverband des
Deutschen  Dachdeckerhandwerks" und
"Bundesfachabteilung  Bauwerksabdichtung im
Hauptverband der Deutschen Bauindustrie "

03  ABC der Bitumen-Bahnen "Technische Regeln",
herausgegeben vom VDD Industrieverband
bituminöse Dach- und
Dachdichtungsbahnen e.V. in  Frankfurt/Main 1

2. Es ist so zu arbeiten, daß über Nacht keine
Dachflächen offen stehen. Im Bereich von
Durchdringungen, Wandanschlüssen, Dachrändern und
dergl. ist mit besonderer Sorgfalt zu  arbeiten, um
hier Schäden innerhalb der Wohnung zu vermeiden.

3. Ausführung und Material

01  Zur Verwendung dürfen nur genormte
Bitumen-Bahneneingesetzt werden.
Bitumen-Bahnen, für die nur Merkblätter und Vorentwürfe
bestehen, dürfen nicht eingesetzt  werden.

02  Dachabdichtungen sind mind. 3-lagig
herzustellen.

03  Oberflächenschutzschichten sind durch
Kiesschüttung oder Besplittung herzustellen.
  Andere Möglichkeiten sind ausgeschlossen.

04  LM-Dachrandverwahrungsprofile - Oberfläche
anodisch oxydiert, natur EV 1 - müssen
mehrteilig sein. Der obere Rand der
Fassadenbekleidung muß vom Dachrandverwahrungsprofil überlappt werden, und zwar:

  Gebäudehöhe bis  8,00 m  mind.  5 cm
  Gebäudehöhe bis  20,00 m  mind.  8 cm
  Gebäudehöhe über 20,00 m  mind. 10 cm

Der Abstand zwischen Fassade und
Dachrandprofil beträgt mind. 2 cm.

 05  An- und Abschlüsse sollen möglichst aus den
gleichen Werkstoffen wie dieDachabdichtung hergestellt
werden.

4. In den Angebotspreisen sind enthalten:

01  Der Einsatz von Hebezeugen.

02 Holzschutz aller Hölzer gegen Insekten- und
Pilzbefall.

5. Abrechnung

Ergänzung zu Abschnitt 5 DIN 18338 Umfasst eine
Position
neben der Dachabdichtung auch Dampfsperren,
Ausgleichschichten, Wärmedämmung, Oberflächenschutz
usw., so werden für diese Leistungen die Abmessungen
der zu dichtenden Flächen zugrunde gelegt. Bohlen
werden übermessen Überstehende Kanten, An- und
Abschlüsse werden nicht mitgemessen. Die Vergütung für
Wandanschlüsse erfolgt in gesonderter Position, für
Dachrandanschlüsse erfolgt keine Vergütung. Diese
Leistung ist mit dem Wiederanbringen bzw. Erneuern der
Dachrandverwahrungsprofile abgegolten. Bei
Teilerneuerung der Dachabdichtung und Erneuerungdes
Oberflächenschutzes nach der tatsächlich ausgeführten
Leistung.

*Hinweis*
Für die Kalkulation werden folgende Planunterlagen zur
Verfügung gestellt (im pdf-Format):

- 00_Lageplan
- 01_Straßenansicht, Fensternummern
- 02_Hofansicht, Fensternummern
- 03_Plan1_Grundriss_EG_Planung
- 04_Plan2_Grundriss_1.OG_Planung
- 05_Plan3_Grundriss_2.OG_Planung
- 06_Plan4_Grundriss_3.OG_Planung
- 07_Plan5_Grundriss_4.OG_Planung
- 09_Brandschutzbericht Text
- 10_Ausführungsplanung Statik 2.-4.OG

Die Ausführung der Rettungswege erfolgt in 2
Abschnitten. Nach Montage der Konstruktion der
Rettungswege erfolgen die Wärmedämmarbeiten an der
Hoffassde. Im Anschluss werden die Gitterroste,
Geländer und Spindeltreppen eingebaut.
Die Dacharbeiten werden im Zuge der Fassadenarbeiten
ausgeführt.

*Hinweis*
Aufmaß

Maßgebend für die Abrechnung ist das nach
Fertigstellung aller Arbeiten
gemeinsam mit Ihnen und unserer Bauleitung zu nehmende
Aufmaß.

Leistung

Die Wohnungsgesellschaften behalten sich das Recht vor,
einzelne
Positionen aus dem Auftragsumfang herauszunehmen, ohne
das hierfür
Kosten geltend gemacht werden können oder eine Änderung
der
Einheitspreise anderer Positionen erfolgt.

Der Arbeitsumfang bestimmt sich ausschließlich nach dem
Text unserer
Bestellung und etwaig schriftlich erteilten
Nachbestellungen.

Lieferungen und Leistungen, denen keine schriftliche
Bestellung zu
Grunde liegt, werden von uns nicht abgerechnet.

Für Änderungen aufgrund behördlicher Auflagen oder die
von uns gewünscht
werden, sind auf der Basis des Hauptangebotes
entsprechende
Ergänzungsangebote einzureichen.

Wesentliche Veränderungen im Leistungsumfang sind uns
rechtzeitig durch
ein schriftliches Nachtragsangebot zu melden. Dies gilt
für zusätzliche,
im Leistungsverzeichnis nicht enthaltene Arbeiten, aber
auch bei
Massenerhöhungen.

Bedingungen zur Abfall - Entsorgung
Sämtliche im Rahmen seiner Auftragsabwicklung beim
Auftraggeber (AG)
anfallenden Abfälle gehen unmittelbar in das Eigentum
des Auftragnehmers
(AN) über. Der AN ist verpflichtet, Abfälle
ordnungsgemäß und
vollständig als Abfallerzeuger zu entsorgen. Zu diesem
Zweck hat der AN
die gültigen Gesetze, Verordnungen und sonstigen
öffentlich-rechtlichen
Vorschriften - insbesondere das
Kreislaufwirtschaftsgesetz (KrWG) und
die Nachweisverordnung (NachwV) - einzuhalten.
Mit Übergang der Abfälle in das Eigentum des AN gehen
Verkehrssicherungspflicht und öffentlich-rechtliche
Verantwortung
vollumfänglich auf diesen über.
Der AG behält sich vor zu prüfen, ob der AN seinen
Pflichten
nachgekommen ist. In diesem Zusammenhang ist der AN
verpflichtet, dem AG
Einsichtnahme in die vom AN nach öffentlich-rechtlichen
Vorschriften zu
führenden Abfallregister und (Sammel-)
Entsorgungsnachweise bzw.
Wiegekarten der angefahrenen Abfallentsorgungsanlagen
zu gewähren. Auf
Verlangen des AG ist der AN ferner verpflichtet,
entsprechende Nachweise
in einer zur Vorlage gegenüber Behörden geeigneter Form
für den AG
kostenfrei zur Verfügung zu stellen.
Der AN hat zur Abdeckung aller - sowohl seiner als auch
die des AG -
sich aus der Abfallbeseitigung ergebenden
Haftungsrisiken unter
Einschluss des Gewässerschäden-Haftungsrisikos auf
seine Kosten eine
Haftpflichtversicherung in ausreichender Höhe für
Personen-, Sach- und
Vermögensschäden abzuschließen und dem AG den Abschluss
auf Verlangen
nachzuweisen. Diese Regelung lässt die Haftung des AN
unberührt

### Titel 01 Dachdeckerarbeiten

#### Abschnitt 01.01 Einrichtung der Baustelle

**01.01.0010 Geräte und Werkzeuge liefern, vorhalten und entfernen**
Liefern, vorhalten und wieder entfernen aller zur
Ausführung der Arbeiten benötigten Geräte und
Werkzeuge.
Vorhaltekosten der Baustelleneinrichtung
sowie der benötigten Maschinen sind
in dieser Position einzurechnen.
Nach Abschluss der Arbeiten sind alle
Geräte, Werkzeuge und sonstige
Betriebsmittel und Werkstoffreste
wieder abzubauen bzw. abzufahren/zu entsorgen.
Die in Anspruch genommenen Flächen
sind sauber zu hinterlassen.
Menge: 1,000 PSCH

**01.01.0020 Container für die Entsorgung für Baumischabfall**
Schuttcontainer 7,0m³ für Baumischschutt anliefern,
vorahlten und leeren.
Menge: 2,000 Stk

**01.01.0030 Entsorgung Baumischabfall**
Anfallenden Schutt fachgerecht, gemäß den gesetzlichen
Bestimmungen entsorgen und Nachweisen.
Menge: 14,000 t

**01.01.0040 Aufzug**
An- und Abtransport sowie Auf- und Abbau
eines senkrechten Aufzuges oder
Schrägaufzug. Das ggf. erforderliche Umsetzen
des Aufzuges ist einzukalkulieren
Menge: 1,000 Stck

**01.01.0050 Aufzug Vorhaltung**
Aufzug Vorhaltung zu vg. Pos.:
Vorhaltung eines senkrechten Aufzuges oder
Schrägaufzug
Menge: 12,000 StWo

#### Abschnitt 01.02 Dachabdichtungsarbeiten

**01.02.0010 Dachfläche vorbereiten**
Altdachfläche zur Sanierung vorbereiten.
Dachfläche abfegen, losen Schiefer und
Schmutz
vom Dach schaffen und entsorgen,
Falten abstoßen, Unebenheiten mit
Schweissbahnzuschnitten ausgleichen
Blasen aufschneiden und niederflämmen.
Menge: 630,000 m²
Zuordnung: 363

**01.02.0020 Voranstrich, Beton oder Altdach**
Voranstrich für Dachabdichtungen, aus Bitumenlösung,
liefern, auf den gereinigten Untergrund und an allen
aufgehenden Bauteilen nach Herstellerangaben
fachgerecht aufbringen.
Untergrund: Altdach Bitumen

angebot. Produkt:

'

....................................................'
Menge: 650,000 m²
Zuordnung: 363

**01.02.0030 Oberlage Sanierungsbahn**
Polymerbitumen-Schweißbahn
Qualitätsüberwacht durch zertifizierte,
CE-konforme werkseigene Produktionskontrolle
DO/E1 PYP/PYE - KTP 300 S5
gemäß DIN V 20000-201
Dicke: 5,2 mm
Länge: 5,0 m, Breite: 1,0 m
Einlage: Kombinationsträger KTP ca. 300 g/m²
Deckschichten: Spezial-Polymer-Bitumen
Oberseite: Schiefersplitt anthrazit
Unterseite: abschmelzbare Folie
Maximale Zugkraft: 1100 N/50mm
Dehnung: ca. 45 %
Wärmestandfestigkeit: ca. +160 °C
Kaltbiegeverhalten: ca. -40 °C
Maßhaltigkeit: 0,3 %
Wasserdichtheit: bestanden bei 800 kPa/24h
Verarbeitung: als Regenerierungslage
aufschweißen
Nahtüberdeckung: mind. 8 cm
liefern und einbauen, einschließlich
aller Transportkosten.

angebot. Produkt:

'

....................................................'
Menge: 650,000 m²
Zuordnung: 363

**01.02.0040 Anschlüsse Dachrand**
Ausbildung der Randanschlüsse durch
vollflächiges aufschweißen eines Zuschnitts
grau-grün beschiefert, Breite bis ca.
50 cm., einschl. Untergrundvorbehandlung mit
Bitumen-Voranstrich.

angebotenes Fabrikat:

'

....................................................'
Menge: 90,000 m
Zuordnung: 363

**01.02.0050 Dachabd,Anschluß Schornstein,instands.**
Dachabdichtungs-Anschluß an Schornstein
wie folgt sanieren:

- alte Abdichtung und WA- Schiene entfernen
- zu bearbeitende Flächen reinigen
- einmaliger Bitumen-Voranstrich, kaltflüssig
- Abdichtung aus 1 Lage Bitumenschweißbahn vollflächig
- Bahn mit Klemmschiene mechanisch befestigen und elastisch versiegeln

Material Versiegelung  '

....................................................'

angeb. Fabrikat Voranstrich'

....................................................'

angeb. Fabrikat Abdichtung'

....................................................'

angeb. Fabrikat Klemmschiene'

....................................................'
Menge: 27,000 m
Zuordnung: 395

**01.02.0060 Dachaufbauten Flüssigkunststoff**
Dachaufbauten mit  Flüssigkunststoffsystem inkl.
Polyflexvlieseinlage und systemkonformer Grundierung
fachgerecht abdichten und an die Flächenabdichtung
anschließen.
z.B Strang- Sanitärentlüfter
Höhe des Anschlusses: 400 mm
Durchmesser  : 150 mm
Farbe: Silbergrau
Die Ausführung erfolgt gemäß den gültigen
Verarbeitungsanleitungen des Herstellers.

angebotenes Fabrikat:

'

....................................................'
Menge: 20,000 Stk
Zuordnung: 363

**01.02.0070 Wandanschluß**
Wandanschluss wie folgt beschrieben herstellen:
Höhe über wasserführender Ebene: mind. 15 cm
vorhandene Abdichtungslagen und
Verblechungen/Verwahrungen demontieren, vom
Dach schaffen und entsorgen;
Anschlussbereich reinigen und mit
Bitumen-Voranstrich streichen;
Keil, mind. 5 cm x 5 cm, im Eckbereich einbauen;
Anschlussbereich mit Zuschnitten der Lagen der
Flächenabdichtung, vollflächig
verschweisst, fachgerecht eindichten;
hochgeführte Abdichtung mit einer biegesteifen
WA-Schiene sichern und Anschlussfuge nach
Herstellerangaben dauerhaft versiegeln.

angebotenes Fabrikat:

'

....................................................'
Menge: 29,000 m

**01.02.0080 Dachrinnen renigen**
Dachrinnen reinigen, alle Verschmutzungen entfernen,
für Schutzanstrich vorbereiten.
Menge: 84,000 m
Zuordnung: 363

**01.02.0090 Schutzanstrich, Rinne/Einhangblech**
Schutzanstrich als Korrosionsschutz, für
Dachrinne oder Einhangblech.
Verbrauch  : ca. 0,30 l/m2

angeb. Fabrikat:

'

....................................................'
Menge: 84,000 m
Zuordnung: 363

**01.02.0100 Flachdachausstieg ausbessern**
Flachdachausstieg ausbessern durch befestigen
der vorhandenen Verblechung, Ab-
dichten der Anschlüsse sowie erneuern
des Verschlusses.
Öffnungsgröße: 800/1400 mm
Menge: 1,000 Stk
Zuordnung: 395

**01.02.0110 Flachdachausstieg, verz.Stahlblech, ern.**
Flachdachausstieg, mit feuerverzinktem
Stahlblech, wie folgt erneuern:
- alten Ausstieg ausbauen, einschl. Verbretterung, incl. Entsorgung
- umlaufenden Bohlenkranz erneuern
 (d=50 mm, h=200 mm)
- Deckelkonstruktion aus Brettern herstellen
- Deckel und Bohlenkranz verblechen
- Anschlüsse an die Dacheindichtung herstellen
Öffnungsgröße: 800/1400 mm
Menge: 1,000 Stk
Zuordnung: 395

**01.02.0120 Schornsteinkopf abbrechen, Wangenmauerwerk**
Schornsteinkopf abbrechen, Wangenmauerwerk 1 Stein dick aus Mauerziegel, in
allen Mörtelgruppen gemauert, einschl.
Abdeckung abbrechen. Bauschutt entsorgen. Auflagerfläche für neues Mauerwerk
säubern.
Anzahl der Züge  : 4
Abzubrechende Schichten: 3
Menge: 2,000 Stk

**01.02.0130 Schornsteinkopf abbrechen, Wangenmauerwerk**
Schornsteinkopf abbrechen, Wangenmauerwerk 1 Stein dick aus Mauerziegel, in
allen Mörtelgruppen gemauert, einschl.
Abdeckung abbrechen. Bauschutt entsorgen. Auflagerfläche für neues Mauerwerk
säubern.
Anzahl der Züge  : 3
Abzubrechende Schichten: 3
Menge: 4,000 Stk

**01.02.0140 Schornsteinkopf abbrechen, Wangenmauerwerk**
Schornsteinkopf abbrechen, Wangenmauerwerk 1 Stein dick aus Mauerziegel, in
allen Mörtelgruppen gemauert, einschl.
Abdeckung abbrechen. Bauschutt entsorgen. Auflagerfläche für neues Mauerwerk
säubern.
Anzahl der Züge  : 2
Abzubrechende Schichten: 3
Menge: 10,000 Stk

**01.02.0150 Schornsteinkopf abbrechen, Wangenmauerwerk**
Schornsteinkopf abbrechen, Wangenmauerwerk 1 Stein dick aus Mauerziegel, in
allen Mörtelgruppen gemauert, einschl.
Abdeckung abbrechen. Bauschutt entsorgen. Auflagerfläche für neues Mauerwerk
säubern.
Anzahl der Züge  : 1
Abzubrechende Schichten: 3
Menge: 1,000 Stk

**01.02.0160 Schornsteinabdeckung 4-zügig**
Schornsteinabdeckung aus Titanzink inkl.
Entlüftungen für die Schornsteinzüge liefern und
befestigen.
4-zügig
Menge: 2,000 Stk

**01.02.0170 Schornsteinabdeckung 3-zügig**
Schornsteinabdeckung aus Titanzink inkl.
Entlüftungen für die Schornsteinzüge liefern und
befestigen.
3-zügig
Menge: 4,000 Stk

**01.02.0180 Schornsteinabdeckung 2-zügig**
Schornsteinabdeckung aus Titanzink inkl.
Entlüftungen für die Schornsteinzüge liefern und
befestigen.
2-zügig
Menge: 10,000 Stk

**01.02.0190 Schornsteinabdeckung 1-zügig**
Schornsteinabdeckung aus Titanzink inkl.
Entlüftungen für die Schornsteinzüge liefern und
befestigen.
1-zügig
Menge: 1,000 Stk

#### Abschnitt 01.03 Dachkasten

**01.03.0010 Dachkastenverschalung abbrechen und entsorgen**
Dachkastenverschalung incl. Stirnbrett
an der Hof- und
Strassenfassade abbrechen und entsorgen.
Menge: 50,000 m²

**01.03.0020 Insektenschutzgitter liefern und einbauen**
Insektenschutzgitter mit Sechseck-Geflecht,
kunststoffbeschichtet, incl. Befestigung
an der Holzkonstruktion der Traufe.
Maschenweite: ca. 1,4 mm
Gitterbreite: 100 mm

angebotenes Fabrikat:

'

....................................................'
Menge: 81,000 m
Zuordnung: 369

**01.03.0030 Spundschalung,wagerecht,gehobelt**
Spundschalung, wagerecht, mit Holzunterkonstruktion, im Außenbereich, in folgender Ausführungsart:

- waagrechte Lattung
  Lattenquerschnitt: 24/48 mm
  Lattenweite  : 60 - 90 cm
  an vorh. Dachbindern mit Winkeln befestigen
  als UK für Dachkastenverschalung
- Spundschalung aus 3-seitig gehobeltem
  Faserbrett oder Profilbrett mit Schattennut

  Holzart  : Fichte/Kiefer

  Sortierklasse  : S 10
  Holzfeuchte  : trocken ( um < 20%)
  Brettdicke  : 19,5 mm
  Brettbreite  : 10 bis 12 cm
  Befestigungsart  : verdeckte Nagelung
  Befest.mittel  : feuerverzinkte Nägel
Menge: 40,000 m²
Zuordnung: 335

**01.03.0040 Dachkastenverschalung nicht brennbar**
wie vor jedoch nicht brennbar.
CEDRAL oder gleichwertig.
A2-s3, d0 im Bereich zu angrenzenden
Gebäuden.
Farbe nach Wahl AG.

angebotenenes Fabrikat

'

....................................................'
Menge: 5,000 m²

**01.03.0050 Holzschutzimprägnierung Lösemittelbasis**
Holzbauteile ohne Erdkontakt gemäß DIN EN 335-1,
GK 2 und 3 gemäß Herstellerangaben zum
vorbeugenden Schutz vor holzzerstörende Insekten,
Fäulnis und Bläue mit einer farblosen
Imprägnierung auf Lösemittelbasis behandeln.

Anwendungsverfahren:
Streichen

Produkt:
IG-10-Imprägniergrund IT <7144>
oder gleichwertig

Verbrauch:
150 ml/m² IG-10-Imprägniergrund IT

angebotenes Fabrikat

'

....................................................'
Menge: 80,000 m²

**01.03.0060 Grundbeschichtung Venti-Lack**
Allseitige Grundbeschichtung der
Holzbauteile mit Ventilationslack
seidenmatt auf Lösemittelbasis.

- entspricht den Anforderungen DIN EN 71-3

Farbton: nach Wahl AG

Produkt:
VL-60/sm-Venti-Lack 3in1 <7170>
oder gleichwertig

Verbrauch:
ca. 60 ml/m² VL-60/sm-Venti-Lack 3in1

angebotenes Fabrikat

'

....................................................'
Menge: 80,000 m²

**01.03.0070 Zwischenbeschichtung Venti-Lack**
Zwischenbeschichtung der
Holzbauteile mit Ventilationslack
seidenmatt auf Lösemittelbasis.

- entspricht den Anforderungen DIN EN 71-3

Farbton: nach Wahl AG

Produkt:
VL-60/sm-Venti-Lack 3in1 <7170>
oder gleichwertig

Verbrauch:
ca. 60 ml/² VL-60/sm-Venti-Lack 3in1

angebotenes Fabrikat

'

....................................................'
Menge: 80,000 m²

**01.03.0080 Schlussbeschichtung Venti-Lack**
Schlussbeschichtung der
Holzbauteile mit Ventilationslack
seidenmatt auf Lösemittelbasis.

- entspricht den Anforderungen DIN EN 71-3

Farbton: nach Wahl AG

Produkt:
VL-60/sm-Venti-Lack 3in1 <7170>
oder gleichwertig

Verbrauch:
ca. 60 ml/m² VL-60/sm-Venti-Lack 3in1

angebotenes Fabrikat

'

....................................................'
Menge: 80,000 m²

**01.03.0090 Dachrinne, Titanzinkblech, ausbessern**
Dachrinne aus Titanzinkblech, mit leichten Beschädigungen, im gleichen Material, wie folgt ausbessern:
- Rinnen säubern
- Rinnenhaken herrichten
- Einhängestutzen befestigen
- Schiebenähte und Stöße abdichten
- einzelne Löcher verlöten
Rinnengröße: Z 333 mm
Blechdicke : 0,7 mm
Menge: 50,000 m
Zuordnung: 395

**01.03.0100 Rinnenwinkel, Titanzinkblech, erneuern**
Rinnenwinkel aus Titanzinkblech im gleichen Material, wie folgt erneuern:
- alten Rinnenwinkel ausbauen, incl.
  Entsorgung
- neuen Rinnenwinkel einbauen und abdichten
Rinnengröße: DN 150 mm
Menge: 20,000 Stk
Zuordnung: 395

**01.03.0110 Standrohr, GA-Rohr, DN 100, erneuern**
Standrohr wie folgt erneuern:
- altes Standrohr entfernen, einschl.
  erforderlichem Aushub, incl. Entsorgung

- neues GA-Standrohr einbauen, mit An-
  schluß an die Grundleitung und das Re-
  genfallrohr, incl. Standrohrkappe
Länge  : 1000 mm
Nenngröße: DN 100

angebotenes Fabrikat

'

....................................................'
Menge: 3,000 Stk
Zuordnung: 395

#### Abschnitt 01.04 Stundenlohnarbeiten

**01.04.0010 Stunde eines Poliers**
Stunde eines Poliers.
Menge: 20,000 h
Zuordnung: 369

**01.04.0020 Stunde eines Facharbeiters**
Stunde eines Facharbeiters.
Menge: 40,000 h
Zuordnung: 369

**01.04.0030 Stunde eines Bauhelfers**
Stunde eines Bauhelfers.
Menge: 40,000 h
Zuordnung: 369

USt %: 19,00
